# AUSSCHREIBEN.DE
Specification (GAEB 90, DA81)
Currency: _

## AUSSCHREIBEN.DE - Triflex English
Date: 06.04.22

### Lot 01 Triflex DeckCoat - Intermediate deck coa

*Note*
Triflex DeckCoat
Intermediate deck coating system

Construction project: '...'
Architect/client: '...'

Preliminary remarks:

Work is carried out using products from the Mindenbased company Triflex GmbH & Co. KG.

This offer is for the procurement and installation of
the intermediate deck coating system Triflex DeckCoat.

Compliance with all applicable guidelines is taken into
account and required for the different recommended
system build-ups using Triflex products.

Before the contract is awarded, contractors must prove
that they have been trained in the application of
Triflex products. Otherwise, instruction by a trainer
shall be provided on-site.

The quantities contained herein shall be checked on the
building site.

Billing shall be based on measurements conducted
jointly by the contractor and client.

The coating system must be applied so as to prevent
rainwater from penetrating the system structure in the
event that work is interrupted.

For disposal of rubble, the cartage and landfill costs
shall be included in the individual prices or itemised
separately.

Concerns about prior work performed by other
contractors shall be communicated to the client in
writing immediately, ideally before work begins.

It is recommended that the bidder view the work site
prior to submitting a tender.

If alterations or special work not included herein
become necessary after work has commenced, detailed
notification shall be given before going ahead with
such alterations or special work, and the work shall
subsequently be billed separately.

Unless explicitly stated otherwise, all work shall be
regarded as a comprehensive turnkey service, including
the supply of all required materials and ancillary
services.

Multi-storey car park coatings and traffic markings are
subject to constant loads and wear in accordance with
the level of use.

The system build-up must be adapted by the expert
planner to meet the project-specific requirements.
Detailed tender texts must be created by the planner on
his or her own authority. There is no specific project
consultation associated with the issue of these draft
specifications. The preparation of drafts is a nonobligatory service provided by Triflex. Any legal
claims from this service are excluded.

The bases for the implementation of concrete repairs
which are relevant to stability, are the rules and
directives introduced in the German federal states as
Technical Building Regulations as per VV TB, Part A,
No. A 1.2.3.2 and VV TB, Part C, No. C 3.12.

The contract comprises the following components:
· Specifications
· System description, system drawings and
manufacturer'?s product information
· DIN 18202 Tolerances for building construction
· The rules and directives introduced in the German
federal states as Technical Building Regulations as per
VV TB, Part A, No. A 1.2.3.2.
· DAfStb Directive - Protection and Repair of Concrete
Components (Repair Guideline)
· Building code regulations
· Accident prevention regulations
· German Construction Contract Procedures (VOB), Part B
in the versions valid at the time of conclusion of the
contract.

System and product characteristics:
· Waterproof thin-layer system entirely based on PMMA
resin (polymethyl methacrylate)
· For little used intermediate decks
· Withstands mechanical loads
· Seamless
· System-integrated detail solutions
· Full-surface adhesion and resistant to infiltration
from below
· Rigid
· Cold-applied
· Fast-curing
· Ready for vehicle traffic after approx. 2 hours (+23
°C)
· Chemical-resistant
· Weather and UV-resistant,(UV, IR)
· Butyl-free
· Solvent-free
· Non-slip
· Variety of colours available
· Conditions for use as per manufacturer'?s system and
product descriptions (e.g. minimum application
temperature 0 C, max. substrate moisture 6 % by weight,
surface temperature min. +3 C above dew point)
· The waterproofing systems within the system build-up
with Triflex ProDetail (junctions, details, joints) are
covered by European Technical Approvals (ETAs) issued
by the German approval body for non-regulated
construction products and types of construction, the
Deutsches Institut für Bautechnik (DIBt), and meet the
requirements of the EU'?s Construction Products
Directive (CE mark) in accordance with ETAG No. 005 in
the highest usage category.
· Key characteristics of the waterproofing with regard
to resistance to hydrolysis, root and rhizomeresistance (FLL standards) and a leak test up to min. 5
bar can also be certified by test reports.

Last updated: 03/2022

*Note*
Performance properties of Triflex DeckCoat as per DBV
data sheet for multi-storey car parks and underground
car parks (2018) plus additional performance
properties:

LinePerformance properties according to DIN EN 1504-
2Test method
according toRequirementTriflex
DeckCoat1Linear shrinkageDIN EN 12617-1=? 0.3 %not
required2Compressive strengthDIN EN 12190Class I: =? 35
N/mm²not required3Abrasion resistanceDIN EN ISO 5470-
1Mass loss < 3000 mg, friction wheel: H22/1000
cycles/load: 1000 g
The requirements of DIN EN 13813 must also be met (see
section 3.2)fulfilled4CO2 permeabilityDIN EN 1062-6sd >
50 mfulfilled5Water vapour permeabilityDIN EN ISO
7783Class III: sd > 50 mfulfilled6Capillary water
absorption and water permeabilityDIN EN 1062-3w < 0.1
kg/(m²*h0.5) fulfilled7Adhesive tensile strength
according to testing for temperature change tolerance
Thermal cycling with alternating freezing/thawing
without exposure to de-icing saltDIN EN 13687-3After
thermal cycling
a) No cracks, bubbles, detachment
b) Pull-off trial =? 2.0 (1.5) N/mm²
fulfilled

fulfilledAdhesive tensile strength according to testing
for temperature change tolerance
For applications outdoors under the influence of deicing salts8Thunder shower exposure (temperature shock)
(10x)
and thermal cycling with alternating freezing/thawing
with exposure to de-icing salt (50x)DIN EN 13687-2

DIN EN 13687-1 fulfilled9Resistance to strong chemical
attack
Class I: 3d without pressure
Test liquids: Groups 1, 3 and 10 according to DIN EN
13529DIN EN 1352924 hrs after removing the coating from
the test liquid, reduction of the hardness by less than
50 % when measuring after the indentation hardness test
as per Buchholz, DIN EN ISO 2815, or Shore hardness,
DIN EN ISO 868fulfilled10Impact strengthDIN EN ISO 6272
-2After loading, no cracks and no flaking;
Class I: =? 4 Nmfulfilled11Fire classification after
applicationDIN EN 13501-1Minimum requirements: Class
Eflfulfilled12Grip / slip resistanceDIN EN 13036-4Class
III: > 55 units tested in wet condition (outside)
fulfilled13Fire classification after applicationDIN EN
13501-1Minimum requirements: Class EflClass Bfl-s114Non
-slip classDIN 51130  R12 V615Dynamic crack-bridging
capabilities on concrete for Triflex ProDetail in the
junction areaDIN EN 1062-7Maximum crack expansion of 3
mm3 mm16Wear resistance (BCA)DIN EN 13892-4At least
class AR1 as per DIN EN 13813fulfilled17Artificial
weathering as per DIN EN 1062-11:2002-10, 4.2
(exposure to UV radiation and moisture)DIN EN 1062-
11:2002-10, 4.2No visible faults after 2000 hfulfilled
18Fire classification of the markingsDIN EN 13501-1 Bfl
-s1

#### Section 01.01 General

**01.01.0001 Building site preparation**
Unit: psch

**01.01.0002 Container**
Delivery, set-up, provision and off-site transportation
of a material and device container.
Unit: psch

**01.01.0003 Power supply**
Provision of power supply for alternating and threephase current, to be removed on completion of the
building project.
Unit: psch

**01.01.0004 Water supply**
Provision of water supply for the necessary cleaning
tasks, to be removed on completion of the building
project.
Unit: psch

**01.01.0005 Fence around building site**
Provision of fence for the entire period of the
building project, to be adapted as required by the
individual work stages.
Unit: psch

**01.01.0006 Re-routing of traffic**
Implementing measures to re-route traffic, such as road
signs, traffic light system etc., setting up any
necessary devices, adapting in accordance with progress
of the building project and removing on completion of
the building project.
Unit: psch

**01.01.0007 Activated carbon filter**
Supply, set-up, operation and removal of an activated
carbon filter of sufficient dimensions for cleaning the
exhaust air of odorous monomer pollution due to PMMA
emissions. The system must be checked regularly and the
activated carbon must also be replaced regularly.
Replacement of the activated carbon is remunerated
separately.

Type LAK-825-PE carbon air filter:
Activated carbon filter for removal of organic
compounds from an air flow.
· Diameter: 1,300 mm
· Filling quantity: 825 kg activated carbon
· Consumptiontric flow rate: max. 1,000 m³/hr.
· Type GUT-L40-2 activated carbon
· Hard coal based extruded activated carbon for removal
of organic compounds in an air flow.
· Stick diameter: 4 mm
· BET surface area: 950 m²/g
· Lodine value approx.: 900 mg/g
· Bulk density: approx. 500 +/- 30 kg/m³
· MBA 600-T radial fan
· Medium-pressure radial fan for simultaneous operation
of multiple activated carbon filters.
· Consumptiontric flow rate: max. 4,000 m³/hr. (Filter
operation)
· Power: 11 kW
· Sound pressure level: 90 dB
Commissioning time: '.........' months
Unit: psch

#### Section 01.02 Structure and substrate inspection

**01.02.0001 Cavities**
Checking for cavities by tapping the existing concrete
surfaces with a hammer or chain, and marking any areas
accordingly.
Unit: psch

**01.02.0002 Adhesive tensile strength**
Determining and recording the specified adhesive
tensile strength of the existing substrate using a
suitable gauge (e.g. a Freundl unit).
Number of measurements: '.........'
Unit: psch

**01.02.0003 Compressive strength**
Determining and recording the compressive strength of
the existing concrete substrate using a Schmidt Hammer.
Number of measurements: '.........'
Unit: psch

**01.02.0004 Moisture content**
Determining and recording the moisture content of the
existing concrete substrate using a suitable gauge
(e.g. electronic moisture meter).
Number of measurements: '.........'
Unit: psch

**01.02.0005 Core sample**
Determining the layer configuration and each of the
layer thicknesses by taking a core sample.
Number of measurements: '.........'
Unit: psch

**01.02.0006 Analysis of core sample**
Determining the chloride content in the substrate by
testing the
core sample (see Item '.........').
Number of measurements: '.........'
Unit: psch

**01.02.0007 Checking gradient and unevenness**
Checking the existing substrate for sufficient
gradient, formation of puddles and unevenness.
Unit: psch

**01.02.0008 Site journal with continuous measuring**
Provision of suitable measuring devices for the
continuous measuring of air humidity, ground
temperature, air temperature and to determine the dew
point throughout the building project, incl. a site
journal with logging of measured values.
Unit: psch

#### Section 01.03 Substrate pre-treatment

**01.03.0001 Milling**
Removal of any contaminated surfaces on the concrete
with a suitable milling machine approx. 3-5 mm in depth
in order to ensure the adhesive property and soundness
of the substrate, incl. acknowledgement of delivery,
off-site transportation and proper disposal of the
milled material.
Unit: m²

**01.03.0002 Milling in proximity to construction and settlement joints**
Machine milling, '.........' cm wide, approx. 3-5 mm in
depth incl.
acknowledgement of delivery, off-site transportation
and proper disposal of the milled material.
(See Triflex system drawing DeckCoat-1706 or DeckCoat-
1707 and DeckCoat-1708)
Unit: m

**01.03.0003 Shot-blasting**
Cleaning of entire surface, incl. construction and
settlement joint areas by Blastrac shot-blasting
crosswise, incl. machine-sanding junctions, cleaning of
surfaces, off-site transportation and proper disposal
of any blasting residue.
Unit: m²

**01.03.0004 Grinding**
Preparation of the substrate by grinding with suitable
abrasive tools, incl. cleaning, acknowledgement of
delivery, off-site transportation and proper disposal
of any rubble.
Unit: m²

**01.03.0005 Grinding the junctions**
Preparation of the substrate of the wall junctions and
details by grinding with suitable abrasive tools incl.
cleaning, acknowledgement of delivery, off-site
transportation and proper disposal of any rubble.
Junction height: '.........' cm
Unit: m

**01.03.0006 Joint milling machine / joint hook**
Removal of any joint sealant as required using joint
milling machine or joint hook.
Unit: m

**01.03.0007 Levelling**
Levelling of joint sealant in still functional
construction joints by filling with comparable material
or Triflex Cryl RS 240, or removal of any oozing or
excess material in order to achieve a flush finish.
Unit: m

**01.03.0008 Preparing metal substrates**
Thoroughly abrade the metal substrates with Triflex
Cleaner and additionally roughen the surface.
Consumption: min. 0.20 l/m²
Unit: m²

**01.03.0009 Stop**
To prevent the possibility of water infiltration or
detachment around the details, a stop must be cut at
the transition of the surface coating to the detail
waterproofing (see system drawings). It must be at
least 15 mm deep and 5 mm wide. The cut must be made
before beginning waterproofing/coating work.
Unit: m

#### Section 01.04 Triflex Primer

**01.04.0001 Priming of wall junctions**
On concrete and masonry substrates.
Priming with Triflex Cryl Primer 287.
Consumption: at least 0.35 kg/m²
Application according to the material manufacturer'?s
technical guidelines. Adhesion to the substrate must be
checked on a case-by-case basis.
Junction height: '.........' cm
Unit: m

**01.04.0002 Priming of kerb**
On concrete and masonry substrates. Priming with
Triflex Cryl Primer 287.
Consumption: at least 0.35 kg/m²
Application according to the material manufacturer'?s
technical guidelines. Adhesion to the substrate must be
checked on a case-by-case basis.
Kerb height: '.........' cm,
width: '.........' cm
Unit: m²

**01.04.0003 Priming of construction joint**
On concrete and masonry substrates. Priming with
Triflex Cryl Primer 287.
Consumption: at least 0.35 kg/m²
Application according to the material manufacturer'?s
technical guidelines. Adhesion to the substrate must be
checked on a case-by-case basis.
Construction joint width: '.........' cm
Unit: m

**01.04.0004 Priming of settlement joint**
On concrete and masonry substrates. Priming with
Triflex Cryl Primer 287.
Consumption: at least 0.35 kg/m²
Application according to the material manufacturer'?s
technical guidelines. Adhesion to the substrate must be
checked on a case-by-case basis.
Settlement joint width: '.........' cm
Unit: m

**01.04.0005 Priming of composite thermal insulation systems**
For composite thermal insulation systems in the area of
the facade.
Priming with Triflex Pox Primer 116+ incl. dressing
with quartz sand, size 0.3-0.8 mm. Removal of any
surplus after curing.
Consumption of Triflex Pox Primer 116+: at least 0.30
kg/m²
Consumption of quartz sand 0.3-0.8 mm: at least 0.70
kg/m²
Application according to the material manufacturer'?s
technical guidelines. Adhesion to the substrate must be
checked on a case-by-case basis.
Junction height: '.........' cm
Unit: m

**01.04.0006 Priming of resin-modified substrate**
For resin-modified substrates.
Priming with Triflex Pox Primer 116+ incl. dressing
with quartz sand, size 0.3-0.8 mm. Removal of any
surplus after curing.
Consumption of Triflex Pox Primer 116+: at least 0.30
kg/m²
Consumption of quartz sand 0.3-0.8 mm: at least 0.70
kg/m²
Application according to the material manufacturer'?s
technical guidelines. Adhesion to the substrate must be
checked on a case-by-case basis.
Unit: m²

**01.04.0007 Priming of mineral substrate**
For mineral substrates in the surface.
Priming with Triflex Cryl Primer 287.
Consumption: at least 0.35 kg/m²
Application according to the material manufacturer'?s
technical guidelines. Adhesion to the substrate must be
checked on a case-by-case basis.
Unit: m²

**01.04.0008 Pore-sealing primer**
For substrates with pinholes.
Priming with Triflex Cryl Primer 280.
Consumption without pinholes: min. 0.40 kg/m²,
1 working step
Consumption with pinholes: min. 0.80 kg/m²,
2 working steps, 0.40 kg/m² each. Second working step
after non-stick surface
Application according to the material manufacturer'?s
technical guidelines. Adhesion to the substrate must be
checked on a case-by-case basis.
Unit: m²

**01.04.0009 Priming of glass**
Priming with Triflex Glass Primer, incl. pre-cleaning
of the surface with Triflex Glass Cleaner.
Consumption of Triflex Glass Cleaner: approx. 0.05 l/m²
Consumption of Triflex Glass Primer: approx. 0.05 l/m²
Application according to the material manufacturer'?s
technical guidelines. Adhesion to the substrate must be
checked on a case-by-case basis.
Unit: m²

**01.04.0010 Priming of metal**
e.g. stainless steel, steel and zinc.
Priming with Triflex Metal Primer, incl. pre-cleaning
of the surface with Triflex Cleaner.
Consumption of Triflex Cleaner: at least 0.20 l/m²
Consumption of Triflex Metal Primer: approx. 0.08-0.10
l/m²
Application according to the material manufacturer'?s
technical guidelines. Adhesion to the substrate must be
checked on a case-by-case basis.
Unit: m²

#### Section 01.05 Triflex repairs

**01.05.0001 Repair mortar, mineral substrate (Rt >10 mm)**
Repairing defective spots on the existing mineral
substrate with Triflex Cryl RS 240 repair mortar in the
area of roughness depths Rt >10 mm.
Triflex Cryl RS 240, colour 7023, consumption: at least
2.20 kg/m² per mm layer thickness
Application according to the material manufacturer'?s
technical guidelines.
Average layer thickness: '.........'
Unit: m²

**01.05.0002 Levelling coat, mineral substrate or asphalt (Rt >1 to 10 mm)**
Repairing defective spots on the existing mineral
substrate or asphalt with levelling coat with Triflex
DeckFloor basis in the area of roughness depths Rt >1
to 10 mm.
Triflex DeckFloor levelling coat made from 33 kg
Triflex DeckFloor with the addition of up to 20 kg
quartz sand (0.7-1.2 mm), grey finish, consumption of
at least 2.00 kg/m² per mm layer thickness.
Triflex Powder Thixo, addition depending on temperature
and the desired degree of thixotropy, approx. 2 %.
Application according to the material manufacturer'?s
technical guidelines.
Average layer thickness: '.........'
Unit: m²

**01.05.0003 Scratch coat, mineral substrate or asphalt (Rt >0,5 to 1,0 mm)**
Repairing defective spots on the existing mineral
substrate or asphalt with scratch coat with Triflex
DeckFloor basis in the area of roughness depths Rt >0.5
to 1.0 mm.
Triflex DeckFloor scratch coat made from 33 kg Triflex
DeckFloor with the addition of up to 10 kg quartz sand
(0.2-0.6 mm), grey finish, consumption of at least 2.00
kg/m² per mm layer thickness.
Application according to the material manufacturer'?s
technical guidelines.
Average layer thickness: '.........'
Unit: m²

#### Section 01.06 Triflex detail waterproofing

*Note*
Creation of detail waterproofing with Triflex ProDetail
incl. Triflex Special Fleece.
The Triflex ProDetail waterproofing system has been
awarded ETA approval (ETAG No. 06/0269) with CE mark in
the highest usage categories W3, M and S, P1 to P4, S1
to S4, TL4, TH4, BROOF(t1), BROOF(t2), BROOF(t3),
BROOF(t4).
Test reports certify the root resistance according to
FLL standards and resistance to hailstorm according to
DIN EN 13583 for hard and flexible substrates.
A general building supervisory authority test
certificate (abP) as per VV TB, Part C, No. C 3.28 is
also available, as well as root resistance as per FLL
standards.

**01.06.0001 Wall junction**
Waterproofing of the wall junction with Triflex
ProDetail incl. Triflex Special Fleece.
Triflex ProDetail, colour 7030, consumption at least
3.00 kg/m².
Application according to the material manufacturer'?s
technical guidelines.
(See Triflex system drawing DeckCoat-1702)
Junction height: '.........' cm
Unit: m

**01.06.0002 Kerb, threshold**
Waterproofing of the junction at the kerb and threshold
with Triflex ProDetail incl. Triflex Special Fleece.
Triflex ProDetail, colour 7030, consumption at least
3.00 kg/m²
Application according to the material manufacturer'?s
technical guidelines.
(See Triflex system drawing DeckCoat-1704)
Unit: m²

**01.06.0003 Kerb, collision protection**
Bond a cover plate to the kerb using Triflex Cryl Paste
and additional mechanical anchors if necessary.
Triflex Cryl Paste, consumption: at least 0.50 kg/m²
Application according to the material manufacturer'?s
technical guidelines.
(See Triflex system drawing DeckCoat-1704)
Unit: m

**01.06.0004 Gully**
Waterproofing of gully with Triflex ProDetail incl.
Triflex Special Fleece.
Triflex ProDetail, colour 7030, consumption at least
3.00 kg/m².
Application according to the material manufacturer'?s
technical guidelines.
(See Triflex system drawing DeckCoat-1705)
Unit: pc

**01.06.0005 Drainage channel**
Waterproofing of the drainage channel with Triflex
ProDetail incl. Triflex Special Fleece.
Triflex ProDetail, colour 7030, consumption at least
3.00 kg/m²
Application according to the material manufacturer'?s
technical guidelines.
(See Triflex system drawing DeckCoat-1705)
Unit: m

**01.06.0006 Column joint**
Waterproofing of the prop connectors with Triflex
ProDetail, including Triflex Special Fleece.
Triflex ProDetail, colour 7030, consumption at least
3.00 kg/m²
Application according to the material manufacturer'?s
technical guidelines.
(See Triflex system drawing DeckCoat-1703)
Junction height: '.........' cm
Unit: pc

**01.06.0007 Penetration**
Waterproofing of penetrations with Triflex ProDetail
incl. Triflex Special Fleece.
Junction height at least 15 cm above the upper edge of
the surfacing solution.
Triflex ProDetail, colour 7030, consumption at least
3.00 kg/m².
Application according to the material manufacturer'?s
technical guidelines.
(Corresponds to Triflex system drawing DeckCoat-1703)
Junction height: '.........' cm
Unit: pc

**01.06.0008 Door sill**
Waterproofing of the junction at the door sill with
Triflex ProDetail incl. Triflex Special Fleece.
Triflex ProDetail, colour 7030, consumption at least
3.00 kg/m².
Application according to the material manufacturer'?s
technical guidelines.
Unit: m

#### Section 01.07 Triflex joint waterproofing

*Note*
Creation of joint waterproofing with Triflex ProDetail
incl. Triflex Special Fleece.
The Triflex ProDetail waterproofing system has been
awarded ETA approval (ETA No. 06/0269) with CE mark in
the highest usage categories W3, M and S, P1 to P4, S1
to S4, TL4, TH4, BROOF(t1), BROOF(t2), BROOF(t3),
BROOF(t4).
Test reports certify the root resistance according to
FLL standards and resistance to hailstorm according to
DIN EN 13583 for hard and flexible substrates.
A general building supervisory authority test
certificate (abP) as per VV TB, Part C, No. C 3.28 is
also available.

**01.07.0001 Construction joint**
Waterproofing of the construction joint with Triflex
ProDetail incl. Triflex Special Fleece.
If required, level out the joint using Triflex Cryl RS
240 (mineral substrates) or Triflex Cryl RS 242
(bituminous substrates).
Width '.........' cm, consumption of Triflex Cryl RS
240 / Triflex
Cryl RS 242: approx. 2.20 kg/m² per mm layer thickness.
Triflex ProDetail, colour 7030, consumption at least
3.00 kg/m².
Application according to the material manufacturer'?s
technical guidelines.
(See Triflex system drawing DeckCoat-1706)
Unit: m

**01.07.0002 Settlement joint surface**
Waterproofing of the settlement joint with Triflex
ProDetail incl. Triflex Special Fleece.
Apply a width of approx. 4 cm of Triflex Cryl Paste to
both sides of the joint to bond the Triflex Support
Strip, consumption: 1.40 kg/m² per mm coat thickness.
Triflex ProDetail, colour 7030, consumption at least
2.10 kg/m incl. fitting of 2 layers of Triflex Special
Fleece, fleece width 35 cm and a PE round sealing band
(closed-cell).
Triflex FlexFiller, colour 7043, consumption at least
1.40 kg/m2 per mm layer thickness
Application according to the material manufacturer'?s
technical guidelines.
(See Triflex system drawing DeckCoat-1707)

Note:
The settlement joints are all maintenance joints. It
may be necessary to renew the joint sealant after
structural movement.
Unit: m

**01.07.0003 Settlement joint - wall junction**
Waterproofing of the settlement joint with Triflex
ProDetail incl. Triflex Special Fleece.
Apply a width of approx. 4 cm of Triflex Cryl Paste to
both sides of the joint to bond the Triflex Support
Strip, consumption: 1.40 kg/m² per mm coat thickness.
Triflex ProDetail, colour 7030, consumption at least
2.10 kg/m incl. fitting of 2 layers of Triflex Special
Fleece, fleece width 35 cm and a PE round sealing band
(closed-cell).
Triflex FlexFiller, colour 7043, consumption at least
1.40 kg/m2 per mm layer thickness
Application according to the material manufacturer'?s
technical guidelines.
(See Triflex system drawing DeckCoat-1708)
Junction height: '.........' cm

Note:
The settlement joints are all maintenance joints. It
may be necessary to renew the joint sealant after
structural movement.
Unit: m

**01.07.0004 Filling the stop**
The previously established cut (at least 15 mm deep and
5 mm wide) is filled to complete with the work with
Triflex FlexFiller, including all masking work.
Triflex FlexFiller, colour 7043, consumption at least
1.40 kg/m² per mm layer thickness.
Application as per the material manufacturer'?s
technical guidelines.
(See Triflex system drawings DeckCoat-1702-1708)
Unit: m

#### Section 01.08 Triflex surface coating

**01.08.0001 Coating Triflex Cryl Finish 209 incl. quartz sand**
Creation of a coating for little used parking deck
areas.
Coating of the surface with Triflex Cryl Finish 209,
including dressing with a surplus of quartz sand, size
0.7-1.2 mm. Removal of any surplus after curing.
Triflex Cryl Finish 209, colour approx. '.........',
consumption at
least 0.70 kg/m²
Quartz sand 0.7-1.2 mm, consumption at least 7.00 kg/m²
with a surplus.
Application according to the material manufacturer'?s
technical guidelines.
(See Triflex system drawing DeckCoat-1701)

System and product characteristics:
· Waterproof thin-layer system based entirely on
polymethyl methacrylate (PMMA) base
· For little used intermediate decks
· Withstands mechanical loads
· Seamless
· Full-surface adhesion and resistant to infiltration
from below
· Rigid
· Cold-applied
· Fast-curing
· Ready for vehicle traffic after approx. 2 hours (+23
°C)
· Chemical-resistant
· Weather and light resistant,(UV, IR)
· Butyl-free
· Solvent-free
· Non-slip
Unit: m²

**01.08.0002 Allowance for surface waterproofing (Rt = 0.2 mm)**
Surcharge for additional levelling off of the roughness
depth for each 0.5 mm with Triflex Cryl Finish 209.
Determination of the roughness depth after surface
preparation as per Rili-SIB (2001).

To achieve the minimum layer thicknesses as per the
Repair Guideline, the respective minimum thickness
surcharges and layer thickness surcharges (dz) for
levelling off roughness depths (Rt) must be included.
Rt = 0.2 mm / dz = 300 µm
Consumption: at least 0.40 kg/m²
Unit: m²

**01.08.0003 Allowance for surface waterproofing (Rt = 0.5 mm)**
To achieve the minimum layer thicknesses as per the
Repair Guideline, the respective minimum thickness
surcharges and layer thickness surcharges (dz) for
levelling off roughness depths (Rt) with Triflex Cryl
Finish 209 must be included.
Rt = 0.5 mm / dz = 600 µm
Consumption: at least 1.00 kg/m²
Unit: m²

**01.08.0004 Allowance for surface waterproofing (Rt = 1.0 mm)**
To achieve the minimum layer thicknesses as per the
Repair Guideline, the respective minimum thickness
surcharges and layer thickness surcharges (dz) for
levelling off roughness depths (Rt) with Triflex Cryl
Finish 209 must be included.
Rt = 1.0 mm / dz = 1000 µm
Consumption: at least 2.00 kg/m²
Unit: m²

#### Section 01.09 Triflex Finish

**01.09.0001 Finishing of wall junction**
Finishing of wall junctions with Triflex Cryl Finish
209.
Consumption: at least 0.50 kg/m².
Application according to the material manufacturer'?s
technical guidelines.
Junction height: '.........' cm
Colour: '.........' at the discretion of the client.
Unit: m

**01.09.0002 Finishing of kerb, threshold**
Finishing in the area of rising kerbs/thresholds with
Triflex Cryl Finish 209.
Consumption: at least 0.50 kg/m².
Application according to the material manufacturer'?s
technical guidelines.
Colour: '.........' at the discretion of the client.
Unit: m²

**01.09.0003 Finishing of railing posts**
Finishing in the area of rising railing posts with
Triflex Cryl Finish 209.
Consumption: at least 0.50 kg/m².
Application according to the material manufacturer'?s
technical guidelines.
Junction height: '.........' cm
Colour: '.........' at the discretion of the client.
Unit: pc

**01.09.0004 Finishing of penetration**
Finishing in the area of rising penetrations with
Triflex Cryl Finish 209.
Consumption: at least 0.50 kg/m².
Application according to the material manufacturer'?s
technical guidelines.
Junction height: '.........' cm
Colour: '.........' at the discretion of the client.
Unit: pc

**01.09.0005 Finish of the surface**
Finishing of surface with Triflex Cryl Finish 209.
Consumption: at least 0.50 kg/m².
Application as per the material manufacturer'?s
technical guidelines.
Colour: '.........' at the discretion of the client.
Unit: m²

#### Section 01.10 Triflex Marking

**01.10.0001 Thin-layer marking, parking bays**
Marking of parking bays with Triflex Cryl Finish 209.
Width of outline: 10 cm incl. tape.
Consumption: at least 0.70 kg/m².
Application according to the material manufacturer'?s
technical guidelines, see Triflex DMS, version 2.
Colour: '.........' at the discretion of the client.
Unit: m

**01.10.0002 Thin-layer marking, disabled parking bays**
Marking of disabled parking bays with Triflex Cryl
Finish 209, incl. taping and, where required, provision
of template.
Consumption: at least 0.70 kg/m².
Application according to the material manufacturer'?s
technical guidelines, see Triflex DMS, version 2.
Colour: '.........' at the discretion of the client.
Unit: pc

**01.10.0003 Thin-layer marking, direction arrows**
Marking of direction arrows with Triflex Cryl Finish
209, incl. taping and, where required, provision of
template. To include the following arrows
- Straight: '.........' pcs.
- Left: '.........' pcs.
- Right: '.........' pcs.
Consumption: at least 0.70 kg/m².
Application according to the material manufacturer'?s
technical guidelines, see Triflex DMS, version 2.
Colour: '.........' at the discretion of the client.
Unit: pc

**01.10.0004 Thin-layer of marking paint, parking bays**
Marking of parking bays with Preco Line 300. Width of
outline: 10 cm incl. tape.
Consumption: at least 0.44 kg/m².
Application according to the material manufacturer'?s
technical guidelines, see Triflex DMS, version 3.
Colour: '.........' at the discretion of the client.
Unit: m

**01.10.0005 Thin-layer of marking paint, disabled parking bays**
Marking of disabled parking bays with Preco Line 300,
incl. taping and, where required, provision of
template.
Consumption: at least 0.44 kg/m².
Application according to the material manufacturer'?s
technical guidelines, see Triflex DMS, version 3.
Colour: '.........' at the discretion of the client.
Unit: pc

**01.10.0006 Thin-layer of marking paint, direction arrows**
Marking of direction arrows with Preco Line 300, incl.
taping and, where required, provision of template. To
include the following arrows
- Straight: '.........' pcs.
- Left: '.........' pcs.
- Right: '.........' pcs.
Consumption: at least 0.44 kg/m².
Application according to the material manufacturer'?s
technical guidelines, see Triflex DMS, version 3.
Colour: '.........' at the discretion of the client.
Unit: pc

#### Section 01.11 Hourly rates

**01.11.0001 Foreman**
Hourly rate of a foreman.
Unit: h

**01.11.0002 Skilled trade worker**
Hourly rate of a skilled trade worker.
Unit: h

**01.11.0003 Assistant**
Hourly rate of an assistant.
Unit: h

#### Section 01.12 Materials

**01.12.0001 Materials**
Material consumption upon proof.
Unit: kg

#### Section 01.13 Disposal

**01.13.0001 Disposal**
Disposal of all waste and hazardous waste materials in
accordance with the current applicable laws and
implementing regulations.
Unit: psch
